# Sanierung Forsthaus Woblitz
Angebotsaufforderung (GAEB 90, DA83)
DV-Nummer: P24002
Währung: EUR
Auftraggeber: Landesbetrieb Forst Brandenburg, Abteilung 1, Fachbereich 13

## Baustelleneinrichtung & Abbrucharbeiten
Datum: 15.06.26

*Hinweis*
VORBEMERKUNG ZUR AUSSCHREIBUNG

Bauvorhaben: Sanierung und Umbau Forsthaus Woblitz mit
Nutzungsänderung zum Wohnhaus

Bauort: An der Woblitz 2, 16798 Fürstenberg/Havel,
Ortsteil Himmelpfort

1. Lage und Erschließung des Bauvorhabens
Das Bauvorhaben befindet sich im Außenbereich der
Stadt Fürstenberg/Havel im Ortsteil Himmelpfort,
auf dem Grundstück An der Woblitz 2, 16798
Fürstenberg/Havel. Das Gebäude ist als ehemaliges
Forsthaus in unmittelbarer Nähe zum Ufer der Großen
Woblitz gelegen, eingebettet in ein weitläufiges
Waldgebiet mit naturnahem Umfeld.

Die Liegenschaft ist über öffentliche Straßen bis zum
Ortskern Himmelpfort erreichbar. Die letzte
Wegstrecke erfolgt über eine befestigte Forststraße,
die ausschließlich für den Baustellenverkehr
genutzt werden kann. Es handelt sich dabei um eine
eingeschränkt befahrbare Zufahrt durch das
Waldgebiet, auf die bei der Planung der
Baustellenlogistik besondere Rücksicht zu nehmen ist.
Die
Transportwege sind mit dem Bauherrn bzw. der örtlichen
Bauleitung abzustimmen.

Es ist zu beachten, dass das Grundstück abgelegen
liegt, keine direkte Anbindung an das öffentliche
Verkehrsnetz hat und witterungsbedingte
Einschränkungen insbesondere in der Zufahrt möglich
sind.

Die Baustellenzufahrt, die Anlieferung und Lagerung
von Baumaterialien sowie die Organisation des
Baustellenbetriebs sind entsprechend zu planen und mit
besonderer Sorgfalt durchzuführen. Die
Umgebung ist sensibel  sämtliche Maßnahmen haben unter
größtmöglicher Rücksichtnahme auf das
bestehende Ökosystem und die angrenzende Vegetation zu
erfolgen.

2. Art und Umfang der Baumaßnahme
Die Baumaßnahme umfasst die umfassende Sanierung und
Umnutzung eines bestehenden
Forsthauses zum Wohnhaus. Das Gebäude befindet sich in
einem sanierungsbedürftigen Zustand und
soll unter Beibehaltung wesentlicher Bestandteile in
ein modernes Wohnhaus umgebaut werden.
Hierbei sind sämtliche Ausbaugewerke sowie
haustechnische Anlagen vollständig zu erneuern. Die
Arbeiten umfassen unter anderem:

Dacharbeiten:
- Abbruch der bestehenden Dacheindeckung inkl.
Entsorgung
- komplette Neueindeckung
- Herstellung aller erforderlichen Klempnerarbeiten
(Traufen,
Ortgänge, Grate, Kehlen, Dachrinnen, Fallrohre)
- Einbau neuer Dachflächenfenster

Fassadenarbeiten:
- entfernen des Bewuchses aus der Fassade
- Reinigung, Ausbesserung und Instandsetzung des
Klinkermauerwerks
- Aufarbeiten der Holzfassade / streichen

Holzbauelemente:
- Rückbau und Neuerrichtung der Vordächer aus Holz
- Ausführung in witterungsbeständigem
Konstruktionsholz mit Schutzbehandlung

Innenausbau:
- Austausch aller Innentüren
- Trockenbauarbeiten zur Erstellung neuer
Raumstrukturen
- Tapezieren und Streichen sämtlicher Wand- und
Deckenflächen
- Ausbau und Neuverlegung der Bodenbeläge
- Neue Fliesenarbeiten Böden, Küche und
Sanitärbereichen

Haustechnik (HLS/ELT):
- Komplette Neuinstallation der Heizungs-, Lüftungs-
und Sanitäranlagen
- Einbau eines Kombiheizkessels für Pellets inkl.
Pufferspeicher
- Neuinstallation der Elektroanlage inkl.
Verteilungen, Beleuchtung, Schalter, Steckdosen

Außenanlagen:
- Herrichtung der Freianlagen im unmittelbaren Umfeld

3. Baustelleneinrichtung und besondere Hinweise
- Baustrom und Bauwasser werden vom Auftraggeber
bereitgestellt
- Entsorgung nach gesetzlichen Vorgaben
- Berücksichtigung von Natur- und Landschaftsschutz
- Absicherung der Baustelle über die gesamte Bauzeit

4. Allgemeine Hinweise
- Ausführung nach den anerkannten Regeln der Technik
- Gültige Normen, Vorschriften und Richtlinien sind
einzuhalten
- Alle Arbeiten sind mit der Bauleitung abzustimmen
- Terminpläne und Fristen sind verbindlich
- Koordination mit anderen Gewerken ist sicherzustellen

*Hinweis*
Technische Vorbemerkungen und besondere Hinweise

Bauvorhaben: Sanierung und Umbau Forsthaus Woblitz zum
Wohnhaus
Bauort: An der Woblitz 2, 16798 Fürstenberg/Havel

1. Allgemeine technische Vorbemerkungen

Die nachfolgenden technischen Vorbemerkungen und
besonderen Hinweise gelten gewerkübergreifend für alle
an der
Sanierung und dem Umbau des Forsthauses Woblitz
beteiligten
Firmen. Ziel ist die einwandfreie, fachgerechte und
koordinierte
Durchführung der Arbeiten unter Beachtung aller
relevanten
Vorschriften, Normen und örtlichen Gegebenheiten.

Der Ausschreibung liegen, soweit nicht ausdrücklich
anders
erwähnt, die entsprechenden DIN-Vorschriften und die
VOB in
ihrer derzeit gültigen Fassung zugrunde. Es wird
besonders auf
die nachstehenden DIN-Normen und Richtlinien
hingewiesen:

Baustelleneinrichtung

Baustellenverordnung (BaustellV)
Sicherheits- und Gesundheitsschutz auf Baustellen

ArbSchG  Arbeitsschutzgesetz
Allgemeine Anforderungen zur Arbeitssicherheit
ASR A1.3 / ASR A1.8 / ASR A5.2

Sicherheits- und Gesundheitsschutzkennzeichnung
Verkehrswege auf Baustellen
Sanitäreinrichtungen auf Baustellen

DIN 18299
Allgemeine Regelungen für Bauleistungen  Vorbereitende
Maßnahmen

DGUV Vorschrift 38
Bauarbeiten (ehemals BGV C22)

Gerüstbau

DIN EN 12811
Temporäre Konstruktionen für Bauwerke  Arbeitsgerüste

DIN EN 12810
Fassadengerüste aus vorgefertigten Bauteilen

TRBS 2121 Teil 1 & 2
Gefährdung durch Absturz  Technische Regeln für
Betriebssicherheit

DIN 4420 (teilweise ersetzt durch EN-Normen)
Sicherheitsanforderungen an Arbeits- und Schutzgerüste

DGUV Information 201-011
Sicherheit von Gerüsten

DGUV Regel 101-014
Einsatz von Gerüsten

Abbrucharbeiten

DIN 18459
Abbruch- und Rückbauarbeiten  ATV VOB/C

TRGS 519 / 521 / 524
Asbest: Schutzmaßnahmen
KMF: Schutzmaßnahmen
Schadstoffbelastete Bereiche

LAGA PN 98 / TRGS 201 / GewAbfV
Entsorgungs- und Nachweispflichten für Bauabfälle

DIN 19698
Rückbau von Bauwerken  Vorgehensweise, Sortierung,
Entsorgung

DGUV Regel 101-004 (ehemals BGR 128)
Arbeiten in kontaminierten Bereichen

Es gelten die für das Gewerk maßgeblichen:
- DIN-, DIN EN- und DIN EN ISO-Normen
- die anwendbaren VDI und VDE-Vorschriften
- die Landesbauordnung Brandenburg
- weiteren einschlägige gültige Vorschriften,
Richtlinien und
Hinweise
- der aktuelle Stand der Technik für die Ausführung von
Bauleistungen
- die Baustellenverordnung in der aktuellen Fassung
- das Abfallbeseitigungsgesetz und
Ersatzbaustoffverordnung
- die Regeln der Berufsgenossenschaft und der
Gemeindeunfallversicherer
jeweils in ihrer aktuellen, letzten Fassung.
Technische Spezifikationen wie nationale Normen, mit
denen
europäische Normen umgesetzt werden,
europäische technische Zulassungen, gemeinsame
technische
Spezifikationen, internationale Normen
beziehen sich auch ohne gesonderten
Gleichwertigkeitszusatz
auf gleichwertige technische Spezifikationen.

Abweichungen und technische Änderungen dürfen nur nach
Rücksprache mit der Bauleitung und schriftlicher
Zustimmung
vorgenommen werden.
Der Schutz bestehender Bauteile, Oberflächen und
angrenzender Flächen ist sicherzustellen. Schäden durch
unsachgemäße Arbeiten sind vom Verursacher zu beheben.
Jeder Unternehmer ist verpflichtet, seine Arbeiten mit
den Vor-
und Nachfolgegewerken abzustimmen, um zeitliche und
technische Kollisionen zu vermeiden.
Für Materiallagerung und Baustelleneinrichtung sind
nur die
vorgesehenen und freigegebenen Flächen zu nutzen.

2. Baustellenlogistik und Zugänglichkeit

Die Baustelle befindet sich in einem abgelegenen
Waldgebiet.
Die Anlieferung erfolgt ausschließlich über eine
befestigte
Forststraße.
Große Lieferfahrzeuge oder Spezialtransporte sind
rechtzeitig
mit der Bauleitung abzustimmen.
Der Baustellenbetrieb ist so zu organisieren, dass
Rettungswege und Zufahrten jederzeit freigehalten
werden.
Lagerflächen und Wendemöglichkeiten sind eingeschränkt
logistische Maßnahmen sind entsprechend vorzubereiten.

3. Umwelt- und Naturschutz

Die Baustelle liegt in einem sensiblen Naturraum. Jeder
Unternehmer hat während der Arbeiten größtmögliche
Rücksicht auf die Umgebung und das angrenzende
Ökosystem
zu nehmen.
Eingriffe in die Vegetation und Bodenversiegelungen
sind auf
das absolut notwendige Maß zu begrenzen.
Es ist strikt darauf zu achten, dass keine
gefährlichen Stoffe in
das Erdreich oder in Gewässer gelangen.
Alle Baustellenabfälle sind nach geltenden
Vorschriften zu
trennen und umweltgerecht zu entsorgen.

4. Arbeitsschutz und Sicherheit

Für die Einhaltung des Arbeitsschutzes ist jede Firma
eigenverantwortlich zuständig.
Das Tragen der persönlichen Schutzausrüstung (PSA) ist
verpflichtend.
Die Baustellenordnung und alle
SiGe-Koordinationsvorgaben
sind einzuhalten.
Bei Unfällen, Beinaheunfällen oder
sicherheitsrelevanten
Beobachtungen ist umgehend die Bauleitung zu
informieren.

5. Ausführung, Qualität und Abnahme
Alle verwendeten Baustoffe und Systeme müssen gültige
Zulassungen (z. B. ETA, Ü-Zeichen) besitzen.
Vor Beginn sind Ausführungspläne, Details und
Schnittstellen zu
prüfen. Bei Unklarheiten ist Rücksprache mit der
Bauleitung zu
halten.
Eigenmächtige Änderungen führen zur Ablehnung der
Leistung
und ggf. zu kostenpflichtigem Rückbau.
Die Übergabe erfolgt in sauberem, funktionsfähigem und
mängelfreiem Zustand.
Verdeckte Leistungen sind rechtzeitig zur Abnahme
anzumelden, um Rückbauten zu vermeiden.

6. Baustellenversorgung

Baustrom und Bauwasser werden durch den Auftraggeber
bereitgestellt.
Die Verteilung innerhalb der Baustelle (z. B.
Unterverteilungen,
Schlauchleitungen) ist Aufgabe der ausführenden
Gewerke.
Sorgfältiger und sparsamer Umgang mit Ressourcen ist
zwingend erforderlich. Fahrlässige Verschwendung kann
nachberechnet werden.

*Hinweis*
Vorbemerkungen

Die zur Erbringung der beschriebenen Leistungen
erforderlichen
Befähigungsnachweise sind vom Auftragnehmer zu
erbringen.
Wenn im LV nicht ausdrücklich erwähnt, sind
nachfolgende
Anforderungen an die Ausführung in die Einheitspreise
einzurechnen:
- Einrichten-, vorhalten und räumen der
Baustelleneinrichtung
für sämtliche im Leistungsverzeichnis aufgeführten
Arbeiten,
einschl. Lager- und Arbeitsplätze, notwendige Geräte,
Werkzeuge und Hilfsmittel, Container und
Vorhaltekosten,
Gerüste für eigene Arbeiten sind einzukalkulieren
- Vorarbeiten, wie Reinigen des Untergrundes,
Grundieren, evtl.
notwendige Spachtelung, etc
- besondere Maßnahmen zum Schutz aller angrenzenden
Bauteile, wie z.B. Abkleben von Fenstern u. Türen
einschl.
Lieferung der erforderlichen Stoffe
- wirksames Schützen der fertig gestellten Flächen
nach Wahl
des AN
- Materialverschnittmengen

Das zu verarbeitende Material muss der jeweiligen
Stoffnorm
entsprechen. Die Verarbeitungsrichtlinien der
Hersteller sollen
eingehalten werden, dem Auftraggeber ist auf Verlangen
Einsicht in diese zu gewähren. Falls im
Leistungsverzeichnis
nicht oder nicht richtig angegeben, sind alle
Materialien und
Stärken so zu wählen, dass sie den jeweiligen
Anforderungen
voll gerecht werden.
Falls aus den Planungsunterlagen nicht ausreichend
ersichtlich,
hat der Auftragnehmer nach Auftragserteilung mit dem
Auftraggeber rechtzeitig über vorgesehene Farben und
Tönungen im Detail Rücksprache zu führen.
Das eingebaute Material muss dem Muster entsprechen;
eine
ausdrückliche Bestätigung des Musters durch den
Bauherren
soll eingeholt werden.
Die einschlägigen Vorschriften über Sonderabfall sind
einzuhalten. Der Auftraggeber kann einen entsprechenden
Nachweis verlangen. Flüssige Reste, auch wenn sie in
Bezug
auf Umweltschutz unbedenklich sind, dürfen nicht in die
Entwässerung des Gebäudes bzw. der Außenanlagen
geschüttet werden. Abfälle und Reststoffe sind nicht zu
mischen, sondern zur ordnungsgemäßen Entsorgung
getrennt
zu sammeln. Mörtelreste dürfen keinesfalls belegt
werden, sie
sind vollständig zu entfernen.

Vor Beginn der Arbeiten hat sich der Verarbeiter davon
zu
überzeugen, dass der bauliche Untergrund
und Vorleistungen den Voraussetzungen für sein Gewerk
entsprechen. Evtl. Bedenken sind dem Auftraggeber vor
Ausführung schriftlich mitzuteilen. Die Prüfung des
Untergrundes hat gemäß VOB, Teil C, im Zuge der
Wahrnehmung der Prüfungs- und Hinweispflicht durch den
Auftragnehmer zu erfolgen. Der Auftragnehmer hat bei
seiner
Prüfung Bedenken gelten zu machen bei - ungeeigneter
Beschaffenheit des Untergrundes, z.B. grobe
Verunreinigungen,
Ausblühungen, zu glatte Flächen, verölte Flächen,
ungleich
saugende Flächen, gefrorene Flächen, zu hohe
Baufeuchtigkeit.

Alle Einheitspreise des Angebotes verstehen sich für
eine fix
und fertige, vollständige Leistung in fachtechnisch
einwandfreier
Arbeit, einschl. Lieferung der erforderlichen
Werkstoffe in bester
Qualität sowie Lieferung aller zur ordnungsgemäßen
Fertigstellung erforderlichen Baustoffe,
Hilfsbaustoffe und
Betriebsstoffe sowie Ausführung aller erforderlichen
Nebenarbeiten, Schutz- und Sicherheitsvorkehrungen bis
Abnahme.

Alle vorgenannten Verarbeitungshinweise und
Anforderungen sind in die Einheitspreise einzurechnen.

### Titel 01 Baustelleneinrichtung

#### Bereich 01.00 Probenahmen am BV - Sonstige Schadstoffe

**01.00.1 Probenahmen am BV - Sonstige Schadstoffe**
Probenahmen am BV, auf Anweisung AG,
Probenahme, Analytik und Bewertung der
Analytikergebnisse,
bei eingebauten oder ausgebauten Baustoffen.
wie folgt:
Entnahme, Beschriftung, Kennzeichnung, Untersuchung von
Bausubstanzen auf sonstige Stoffe und Baustoffwerte
untersuchen lassen, Auswertung und Übergabe der
Ergebnisse
an den AG, inkl. aller anfallenden notwendigen
Zwischenschritte.

Analytik: Sonstige Schadstoffe
Menge: 3,000 St

#### Bereich 01.01 Baustelleneinrichtung für BE und Abbruch

**01.01.1 Baustelle einrichten, vorhalten, sowie Räumen der Baustelle und Wiederherstellung des Geländes**
Einrichten, Vorhalten, sowie Räumen der Baustelle und
Wiederherstellung des Geländes einschl. Entfernung von
Verunreinigungen, mit folgenden in den Pauschalpreis
einzurechnenden Leistungen:
- Herrichten der erforderlichen Lager- und
  Arbeitsplätze
- notwendige Geräte, Werkzeuge und Hilfsmittel
- notwendige Container und Bauwagen
- Material-Vorhaltekosten
- Lohnkosten
- Personalkosten
- alle sonstigen Kosten, die der Auftragnehemer zur
  ordnungsbemäßen Durchführung der Bauaufgabe zu
  erbringen hat,
- Sicherungsmaßnahmen insbesondere der Verkehrswege
  auf und vor dem Grundstück, im  Gebäude, auf den
  Zufahrten, Bürgersteigen, einschl. Säuberung usw.
  Für eine ausreichende Wegebeleuchtung ist zu sorgen.
- maßgeblich sind die Forderungen des Amtes für
  öffentliche Ordnung, Landesamt für Arbeitsschutz, der
Bauberufsgenossenschaften und sonstiger mitwirkender
Behörden, Amtsstellen  und Körperschaften.

Bauzeit :  ca.
Menge: 1,000 Psch

**01.01.2 Gelände roden, diverser Bewuchs**
Gelände roden, eben oder geringfügig geneigt, in
zusammen
hängender Fläche, Stämme bis max. 10 cm Durchmesser,
ent
ferntes Material entsorgen.

Bewuchs:  Strauchwerk, Hecken, Heister
Stammdurchmesser:  max. 10 cm
Menge: 100,000 m²

**01.01.3 Trocken-WC-Personen-Kabine**
Trocken-WC-Personen-Kabine für die Nutzung aller
am Bau beteiligten Firmen und Fremdgewerke, anfahren,
aufstellen incl. regelmäßiger Ver- und Entsorgung nach
Erfordernis und wieder entfernen,
gemäß ASV
Vorhaltedauer: 4 Wochen
Menge: 1,000 Stk

**01.01.4 Trocken-WC-Personen-Kabine über die 4-wöchige Grundstandzeit vorhalten**
Trocken-WC-Personen-Kabine über die 4-wöchige
Grundstandzeit hinaus vorhalten (aus Vorposition)
Im EP sind die Kosten für die Vorhaltung für die
Gesamtmenge pro Woche anzugeben.

Vorhaltedauer: ca. 12 Wochen
Menge: 12,000 StkW

**01.01.5 Treppe Schutzabdeckung, Milchtütenpapier**
Schutzabdeckung Treppe, zum Schutz vor Verschmutzung
und
Beschädigung mit beidseitig
silikoniertem/PE-beschichtetem
Karton, unempfindlich gegen Wasser, Flüssigkeiten und
dem
Stellen von Gerüsten.

Bauteil:  Treppen
Bauteilschutz : Schutzabdeckung
Material:  Milchtütenpapier

Einbauort:  KG/EG und EG/OG
Menge: 20,000 m²

#### Bereich 01.02 Gerüstbauarbeiten

**01.02.1 Fassadengerüst, Dach, Lastklasse 3, W06**
Arbeitsgerüst für Fassaden- und Dacharbeiten als
längenorien
tiertes Standgerüst, oberste Gerüstlage höhengerecht
erstellen,
gemäß DIN EN 12811-1 und DIN EN 12810-1.
Gebrauchsüberlassung bis 4 Wochen (Grundeinsatzzeit).

Einzurüstende Fläche:  senkrecht, keine Vorsprünge
Höhe einzurüstender Fläche: Giebelseiten: ca. 8,70m /

Standfläche:  eben, normal belastbar
Höhenklasse:  H2
Breitenklasse:  W06
Lastklasse:  3 (bis 2 kN/m²)
Menge: 350,000 m²

**01.02.2 Fassaden-/Dachgerüst, Lastklasse 3, W06, Gebrauchsüberlassung**
Gebrauchsüberlassung des Fassaden- und Dachgerüstes
über
die Grundeinsatzzeit hinaus, Arbeits- und Schutzgerüst
gemäß
DIN EN 12811-1.

Gebrauchsüberlassung: ca. bis 12 Wochen

Lastklasse : 3 (bis 2 kN/m²)
Breitenklasse : W06
Menge: 4200,000 m²Wo

**01.02.3 Wandseitige Gerüstverbreiterung (Konsolen) Konsolbreite bis 0,30 m**
Wandseitige Gerüstverbreiterung (Konsolen),
Lastklasse wie Hauptposition
Konsolbreite : bis 0,30 m
bis zu 4 Wochen vorhalten und wieder demontieren
Menge: 25,000 m

**01.02.4 Verlängerung der Grundstandzeit Konsole (b=0,30m)**
Verlängerung der Grundstandzeit Gerüstverbreiterung
Die Abrechnung erfolgt in Wochen pro m
Gebrauchsüberlassung: ca. bis 12 Wochen
Menge: 300,000 mWo

**01.02.5 Treppenturm**
Treppenturm gemäß DIN EN 12811-1, vorgebaut vor
Fassadengerüst mit übereinander liegenden
Treppenläufen,
inkl. Doppelhandlauf und Stirngeländer; aufbauen,
unterhalten
und nach Beendigung der Arbeiten wieder entfernen.
Gebrauchsüberlassung bis 4 Wochen (Grundeinsatzzeit).
Abrechnung nach m Höhe
Laufbreite:  0,6 m
Lastklasse:  3
Menge: 8,000 m

**01.02.6 Treppenturm Gebrauchsüberlassung**
Verlängerung der Grundstandzeit Treppenturm
Die Abrechnung erfolgt in Wochen pro m
Gebrauchsüberlassung: ca. 12 Wochen
Menge: 96,000 mWo

USt %: 19,00
